# Amphibienschutz Saarland 2027
Angebotsaufforderung (GAEB 90, DA83)
Eröffnung: 11.11.26 11:30
Ende der Zuschlagsfrist: 11.12.26
Währung: EUR
Auftraggeber: Landesbetrieb für Straßenbau

## Los 1 SM Völklingen
Datum: 21.10.26

### Abschnitt 00 SM Völklingen/Sulzbach

#### Unterabschnitt 00.00 Amphibienschutzanlagen Land

**00.00.0001 mob. Amphibienschutzzaun aufstellen**
Mobiler Amphibienschutzzaun des LfS in fertiger Arbeit
an Landstraßen aufstellen.
Der Zaun mit allen Einzelteilen ist an den jeweiligen
Lagerstätten der SM zu übernehmen.
Anwendung finden überwiegend Produkte der Firma
Maibach.

Der Zaun ist mit lückenlosem Fugen- und Bodenschluß,
sowie Übersteigschutz standfest aufzustellen.
Pfostenabstand mindestens 2,00 Meter.
Die Laufsohle ist zu planieren.
Ein durchgängiger dichter Abschluss zum Boden muss
gewährleistet sein.
Einsatz von Heringe und eingraben des Zauns.
Seitliche Abspannungen sind nach Bedarf einzubauen.
Ist zur Dichtigkeit Füllsand von Nöten, so wird deren
Ausbringung gesondert vergütet.
Menge: 4270,000 m

**00.00.0002 Eimer eingraben**
Fangeimer eingraben.
Deckel aufbringen.
Alle 10 bis 12 Meter ist ein Eimer zu setzen.
Unter Beachtung der Leitfähigkeit des Zauns sind die
Eimer zu postieren.
Der Eimerrand muss bodeneben sein, so dass für die
Amphibien kein Hindernis entsteht.
Ausstiegshilfe (z.B. rauer Ast) für Kleinsäuger in den
Eimer stellen.
Menge: 466,000 St

**00.00.0003 Füllsand ausbringen**
Füllsand als Dichtmaterial zum Boden.
Ist ein eingraben des Zauns nicht möglich, bzw. nicht
ausreichend, ist Füllsand einzusetzen.
Der Sand muss chemisch rein und unbelastet sein.
Auf eine Strecke von 1,50 Meter Folie ist
ca. ein 10-ltr-Eimer Sand auszubringen.
D. h. 1,00 m3 Sand reicht für eine Strecke von
ca. 150 Meter.
Abgerechnet wird nach Volumen ausgebrachter Sand pro
Anlage.
Lieferscheine / Wiegescheine sind im Original dem AG zu
übergeben.
Menge: 45,000 m3

**00.00.0004 mob. Amphibienschutzzaun einziehen**
Mobiler Amphibienschutzzaun des LfS an Landstraßen
abbauen, säubern und ordnungsgemäß, nach Anlagen
sortiert, nach Weisung des FB 45
einlagern.

Die Örtlichkeit ist weitgehend in den ursprünglichen
Zustand wieder zurückzuversetzen.
Der Boden ist einzuebnen.
Überschüssiger Füllsand ist aufzunehmen, geht in
Eigentum des AN über und ist ordnungsgmäß zu entsorgen.

Schadhaftes Material ist zu dokumentieren und eine
entsprechende Liste der SAM / SM zu übergeben.
Menge: 4270,000 m

**00.00.0005 Eimer einziehen**
Fangeimer ausgraben, säubern, und ordnungsgemäß, nach
Anlagen sortiert, nach Weisung des FB45
einlagern.

Die Löcher nach Entfernen der Eimer verfüllen und
einebnen.
Menge: 466,000 St

**00.00.0006 Deckel einziehen**
Deckel einsammeln innerhalb 12h nach anweisung des
FB45, säubern, und ordnungsgemäß, nach
Anlagen sortiert, nach Weisung des FB45
einlagern.
Menge: 932,000 St

**00.00.0007 Deckel ausbringen**
Deckel ausbringen innerhalb 12h nach anweisung des
FB45, säubern, und ordnungsgemäß, nach
Anlagen sortiert, nach Weisung des FB45
einlagern.
Menge: 932,000 St

**00.00.0008 mob. Amphibienschutz. kontrollieren**
Funktionszustand des mobilen Amphibienschutzzaun des
LfS an Landstraßen überprüfen.
Laub, Äste und sonstige funktionshindernde Gegenstände
entfernen und evtl. Heringe, Pfosten usw. richten oder
erneuern.
Querstreben und Spannseile funktionsgerecht
wiederherstellen.
Abgerechnet wird der kontrollierte lfd.-Meter einer
Anlage.

Wird Füllsand notwendigerweise neu ausgebracht, findet
die Pos. "Füllsand ausbringen" Anwendung.
Menge: 4270,000 m

**00.00.0009 Klapp-VZ auf- oder zuklappen**
Verkehrszeichen, wie 101, 1006-37 usw. welches in Bezug
zur Amphibienwanderung steht, auf- oder zuklappen.
Eine Steighilfe, wie z.B. Leiter, ist vorzuhalten.
Anweisung erfolgt durch den AG. Abgerechent wird pro
auf- oder zugeklapptes VZ.
Menge: 52,000 St

#### Unterabschnitt 00.01 Pflegemaßnahmen Land

**00.01.0001 stationärer Amphibienschutz. freim.**
stätionäre Amphibienschutzanlagen von überhängenden
langwüchsigen Gräsern und dergleichen befreien.

Gassenbildung beidseitig der Schutzanlage von jeweils
100 cm Breite.

Motorbetriebene Gerätschaften, wie Freischneider sind
möglich, jedoch muss die Amphienschutzanlage frei von
Mähgut anzutreffen sein.
Manuelle Gerätschaften, wie Heidesense, können auch
Anwendung finden.

Es ist eine punkuelle, sowie auch eine laufende
Bearbeitung möglich.
Abgerechnet wird der tatsächlich bearbeitende
lfd.-Meter stationäre Amphibienschutzanlage.
Im Einheitspreis sind alle Personal-, sowie
Gerätekosten einzurechnen.
Menge: 310,000 m

**00.01.0002 Hecken entfernen**
Hecken und Büsche punktuell oder flächig entfernen,
die in das Lichtraumprofil von Amphibienanlagen ragen.
Dies können sein: Schwarzdorn, Weißdorn, Haselnus,
Weidenausschläge und dergleichen.
Höhe = bis 3,00 Meter
Es wird flächig abgerechnet.
Zur Flächenermittlung sind die äußerten Punkte einer
Hecke, bzw. Busches (welche entfernt werden) maßgebend.

Der Gehölzschnitt geht in Eigentum des AN über und ist
von der Baustelle zu entfernen.

Einzusetzende Maschinen sind Motorsägen,
Freischneidgeräte usw.

Im Einheitspreis sind alle Personal-, sowie
Gerätekosten einzurechnen.
Menge: 200,000 m2

**00.01.0003 stationärer Amphibienschutz. freim.**
stätionäre Amphibienschutzanlagen von überhängenden
langwüchsigen Gräsern und dergleichen befreien.

Gassenbildung beidseitig der Schutzanlage von jeweils
100 cm Breite.

Motorbetriebene Gerätschaften, wie Freischneider sind
möglich, jedoch muss die Amphienschutzanlage frei von
Mähgut anzutreffen sein.
Manuelle Gerätschaften, wie Heidesense, können auch
Anwendung finden.

Es ist eine punkuelle, sowie auch eine laufende
Bearbeitung möglich.
Abgerechnet wird der tatsächlich bearbeitende
lfd.-Meter stationäre Amphibienschutzanlage.
Im Einheitspreis sind alle Personal-, sowie
Gerätekosten einzurechnen.
Menge: 260,000 m

**00.01.0004 Betonrinne reinigen**
Betonrinne für Amphibien mit befahrbarer
Gitterrostabdeckung reinigen.

Abgerechnet wird der lfd.-Meter.
Menge: 285,000 m

**00.01.0005 Verrechnungssatz für Arbeitskraft**
Einsatz einer zusätzlichen Arbeitskraft in Bereichen,
welche von den üblichen Positionen nicht erfasst
wurden, die auf besondere Weisung des AG eingesetzt
wird.
Im Stundensatz sind alle Lohnnebenkosten einzurechnen.
Menge: 15,000 h

**00.01.0006 Verrechnungssatz für Kleingeräte**
Einsatz eines Freischneiders, einer Motorsäge, eines
Rasenmähers oder der gleichen als Arbeitsgerät der
zusätzlichen Arbeitskraft.
Einzurechnen sind alle notwendigen Betriebskosten,
sowie sonstige nur mögliche Aufwendungen.
Abgerechnet wird pro Stunde Einsatz der Maschine.
Menge: 5,000 h

**00.01.0007 Verrechnungssatz für LKW bis 7,49 t**
Einsatz eines Kleinlasters von 5,00 t bis 7,49 t
einschließlich Bediener auf Weisung des AG.
Transport von Materialien welcher nicht durch die wie
vor aufgeführten Positionen abgedeckt sind.
Der Nachweis der Zeit erfolgt über die Tachoscheibe.
Der Bediener ist gleichzeit als Arbeitskraft zur Be-
und Endladung bei möglichen Transportmaterialien
beinhaltet.
Alle Kosten für den LKW, wie Betriebsmittel,
Kfz-Steuer, Kfz-Verssicherung usw. sowie alle Kosten
für den Bediener, wie Lohnnebenkosten usw., sind
einzurechnen.
Die Vergütung erfolgt nach Stundenaufwand.
Menge: 5,000 h

*Hinweis*
Zu allen Regelplänen sind jeweils 30 Kegel (min. 0,50
m. Höhe) einzurechnen. Baken können durch Kegel ersetzt
werden.
Gelbmarkierung und Warnleuchten können entfallen.

#### Unterabschnitt 00.02 Verkehrssicherung Landesstraßen

**00.02.0001 Verkehrszeichen 123 aufstellen**
Verkehrszeichen, wie VZ 123 an Arbeitsstsellen von
kürzerer Dauer aufstellen, beseitigen, vorhalten,
warten und betreiben.
Aufstellvorrichtung nach statischen Erfordernissen mit
Fußplattenträger.
Abgerechnet wird pro VZ und Tag.
Menge: 8,000 St

**00.02.0002 Verkehrszeichen 274-30 aufstellen**
Verkehrszeichen, wie VZ 274-30 an Arbeitsstsellen von
kürzerer Dauer aufstellen, beseitigen, vorhalten,
warten und betreiben.
Aufstellvorrichtung nach statischen Erfordernissen mit
Fußplattenträger.
Abgerechnet wird pro VZ und Tag.
Menge: 2,000 St

**00.02.0003 Verkehrszeichen 145-15 aufstellen**
Verkehrszeichen, VZ 145-15 "Amphibienwanderung" an
Arbeitsstsellen von
kürzerer Dauer aufstellen, beseitigen, vorhalten,
warten und betreiben.
Aufstellvorrichtung nach statischen Erfordernissen mit
Fußplattenträger.
Abgerechnet wird pro VZ und Tag.
Menge: 2,000 St

**00.02.0004 Regelplan C II/2 bis 4 Std.**
Verkehrssicherung an Arbeitsstellen von kürzerer Dauer
aufstellen, beseitigen, vorhalten, warten und betreiben. Vorübergehende Sicherungsmaßnahmen durchführen.
Nach RSA, Regelplan 'C II / 2'
Für stationäre Arbeitsstelle von einer Anlagenlänge bis
zu 1.500 Meter.
Umstellungen im Verlauf einer Anlage sind einzurechnen.
Gleiches gilt für's umstellen zur gegenüberliegenden
Straßenseite zur dortigen parallel verlaufenden Anlage.
Dauer der Verkehrsführung bis 4 Std.
Bei Tageslicht.
Menge: 4,000 St
Zuordnung: 105

**00.02.0005 Regelplan C II/2 umsetzen**
Verkehrssicherung an Arbeitsstsellen von kürzerer Dauer
umsetzen. Vorübergehende Sicherungsmaßnahmen
durchführen.
Nach RSA, Regelplan C II / 2.
Bei Tageslicht.
Anwendung bei Entfernung über 1.500 Meter zwischen
Anlagenende und Beginn der nächsten Anlage.
Menge: 8,000 St

**00.02.0006 Regelplan C II/4 bis 4 Std.**
Verkehrssicherung an Arbeitsstellen von kürzerer Dauer
aufstellen, beseitigen, vorhalten, warten und betreiben. Vorübergehende Sicherungsmaßnahmen durchführen.
Nach RSA, Regelplan 'C II / 4'
Für stationäre Arbeitsstelle von einer Anlagenlänge bis
zu 1.500 Meter.
Umstellungen im Verlauf einer Anlage sind einzurechnen.
Gleiches gilt für's umstellen zur gegenüberliegenden
Straßenseite zur dortigen parallel verlaufenden Anlage.
Dauer der Verkehrsführung bis 4 Std.
Bei Tageslicht.
Menge: 7,000 St
Zuordnung: 105

**00.02.0007 Verk.sich. kürzerer Dauer C II/4 umsetzen**
Verk.sich. kürzerer Dauer umsetzen
Verkehrssicherung an Arbeitsstsellen von kürzerer Dauer
umsetzen. Vorübergehende Sicherungsmaßnahmen durchführen.
Nach RSA, Regelplan C II/4
Länge der Verkehrsführung  maximal 300 Meter
Bei Tageslicht.
Menge: 12,000 St

**00.02.0008 Regelplan C II/4 bis 8 Std.**
Verkehrssicherung an Arbeitsstellen von kürzerer Dauer
aufstellen, beseitigen, vorhalten, warten und betreiben. Vorübergehende Sicherungsmaßnahmen durchführen.
Nach RSA, Regelplan 'C II / 4'
Für stationäre Arbeitsstelle von einer Anlagenlänge bis
zu 1.500 Meter.
Umstellungen im Verlauf einer Anlage sind einzurechnen.
Gleiches gilt für's umstellen zur gegenüberliegenden
Straßenseite zur dortigen parallel verlaufenden Anlage.
Dauer der Verkehrsführung bis 8 Std.
Bei Tageslicht.
Menge: 6,000 St
Zuordnung: 105

**00.02.0009 Kontrolle d. Verkehrss. an Arb.st. einmal täglich*schrift.Dokument**
StL-Nr. 22110590511
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 60,000 d
Zuordnung: 105

#### Unterabschnitt 00.03 Amphibienschutzanlagen Bund

**00.03.0001 stationärer Amphibienschutz. freim.**
stätionäre Amphibienschutzanlagen von überhängenden
langwüchsigen Gräsern und dergleichen befreien.

Gassenbildung beidseitig der Schutzanlage von jeweils
100 cm Breite.

Motorbetriebene Gerätschaften, wie Freischneider sind
möglich, jedoch muss die Amphienschutzanlage frei von
Mähgut anzutreffen sein.
Manuelle Gerätschaften, wie Heidesense, können auch
Anwendung finden.

Es ist eine punkuelle, sowie auch eine laufende
Bearbeitung möglich.
Abgerechnet wird der tatsächlich bearbeitende
lfd.-Meter stationäre Amphibienschutzanlage.
Im Einheitspreis sind alle Personal-, sowie
Gerätekosten einzurechnen.
Menge: 2300,000 m

**00.03.0002 Betonrinne reinigen**
Betonrinne für Amphibien mit befahrbarer
Gitterrostabdeckung reinigen.

Abgerechnet wird der lfd.-Meter.
Menge: 10,000 m

#### Unterabschnitt 00.04 Materialbeschaffung Land

**00.04.0001 Amphibienschutzfolie liefern**
Folie zum Bau eines mobilen Amphibienschutzzaunes
liefern.
Material des Absperrzauns (Folienbahn)
- undurchsichtig
- wetterfest
- UV-stabil
- reißfest
- grün
Breite der Folienbahn: 0,50 m
Rollenlänge:  50,00 m
Hersteller: GP Save GmbH oder vergleichbar
Aufbau wird gesondert vergütet.
Menge: 1000,000 m
Zuordnung: 105

**00.04.0002 Halteklip liefern**
Halteklip zum Bau eines mobilen Amphibienschutzzaunes
zur Befestigung der Folienbahn am Haltepfosten liefern.
(nach System Fa. Karl Martin).
Montage wird gesondert mit dem Zaunbau vergütet.
Menge: 2500,000 St
Zuordnung: 105

**00.04.0003 Haltepfosten liefern**
Haltepfosten zum Bau eines mobilen
Amphibienschutzzaunes liefern.
Haltepfosten oben 45° abgewinkelt mit Haltekeil.
Feuerverzinkte Ausführung.
Hersteller: GP Save GmbH oder vergleichbar
Montage wird gesondert mit dem Zaunbau vergütet.
Menge: 50,000 St
Zuordnung: 105

**00.04.0004 Heringe liefern**
Hering einschließlich Seil aus V2A zur seitlichen
Abspannung eines mobilen Amphibienschutzzaunes liefern.
Hering Mindestlänge 300 mm und feuerverzinkt.
Halteseil mit 2 Schlaufen, an jedem Ende eine,
Mindestlänge 3,00 Meter.
Hersteller: GP Save GmbH oder vergleichbar
Montage wird gesondert mit dem Zaunbau vergütet.
Menge: 5,000 St
Zuordnung: 105

**00.04.0005 Kröten-Fangeimer liefern**
Reptilien-/Amphibieneimer liefern, mit passendem
Deckel.
Boden des Eimers gelocht (mindestens 10 Bohrlöcher,
Durchmesser 3mm).
Eimer aus witterungsbeständigem, lebensmittelechtem
Kunststoff.
Eimer mit Fassungsvermögen zwischen 10 und 20L.
Form rechteckig.
Eimer nicht selbstentleerend.
Das ausbringen (eingraben) der Eimer wird gesondert
vergütet.
Menge: 466,000 St
Zuordnung: 105

USt %: 19,00
